# Abbruch Wohngebäude Jägerstraße 6-9 und 10-13, Spremberg
Angebotsaufforderung (GAEB DA 2000 1.2, DA83)
Projekt: 26216
Währung: EUR
Ausführungsbeginn: 04.01.2027
Ausführungsende: 31.03.2027
Abgabeort: Digital über die Vergabeplattform
AngebDatum: 07.09.2026, 10:00 Uhr
Ende der Zuschlagsfrist: 07.10.2026
Auftraggeber: DV-Nummer: 26216; Gesellschaft für Wohnungsbau mbH Sprembe, Drebkauer Straße 4, 03130 Spremberg, Telefon 03563 / 341 110, Fax 03563 / 341 230
Erstellt mit: SJ AVA/ GAEB Toolbox V3.2 G90 R20131205, SJ AVA, 20.07.2026

## Zusätzlicher Text
1 ERGÄNZUNG DER ANGEBOTSANFORDERUNGEN / ALLGEMEINE VORGABEN

Automatische Sortierung
Die Verdingungsunterlagen werden automatisch sortiert. Der Bieter hat
die Vollständigkeitder Unterlagen anhand der Seitenzahlen zu prüfen
und fehlende Blätter bei der ausschreibenden Stelle anzufordern.

Punktfolgen
Punktfolgen in den Beschreibungen des Leistungsverzeichnisses sind
vom Bieter auszufüllen.
Das Leistungsverzeichnis muss in allen Teilen vollständig ausgefüllt
sein.

Grundlage dieses Angebotes ist die VOB, Teil B und C mit den
entsprechenden ATV´s.
Durch die Unterzeichnung dieses Leistungsverzeichnisses erklärt die
anbietende Firma, dass sie sich über alle örtlichen und sachlichen
Verhältnisse vor Abgabe des Angebotes unterrichtet hat.
Nachforderungen infolge von Unkenntnis sind somit ausgeschlossen.
Die Angebotsabgabe ist für den Bauherrn kostenlos und unverbindlich.
Alle zum LV gehörenden Anlagenblätter sind vom Anbieter durch Stempel
und Unterschrift anzuerkennen und mit dem Angebot zusammen abzugeben.
Der Bieter ist verpflichtet, die vorliegenden Unterlagen zu prüfen,
Einwände sind schriftlich zu formulieren und zu begründen.

Abbruch, Entsorgung:
Die Realisierungsarbeiten Abbruch und die beim Abbruch anfallenden
Stoffe sind unter dem entsprechenden Punkt des Leistungsverzeichnisses
dieser Ausschreibungsunterlage aufgeführt.
Der dargestellte Leistungsumfang ist vom Bieter vor Angebotsabgabe
auf Vollständigkeit und Korrektheit bezüglich der Abfallmengen, der
Deklaration des Abfalls und der Sicherungsmaßnahmen, Rückbaumaßnahmen
usw. zu überprüfen.
Das vorgesehene Entsorgungskonzept (Abfalldatenblatt als Anhang ist
auszufüllen) ist mit dem Angebot vorzulegen.
Die Leistungen müssen den allgemein anerkannten Regeln der Technik,
dem Grundsatz der Wirtschaftlichkeit und den öffentlich-rechtlichen
Bestimmungen entsprechen sowie die örtlichen Verhältnisse
berücksichtigen. Das KrWG regelt die allgemeine Rang- und Reihenfolge
der Entsorgung von Abfällen wie folgt:
- Abfälle sind ordnungsgemäß und schadlos zu verwerten
  (§ 7 KrWG)
- soweit keine Verwertung möglich ist, besteht die Pflicht zur
  gemeinwohl-verträglichen Beseitigung (§§ 14 und 15 KrWG)
- eine länderübergreifende Verbringung der Abfälle ist
  auszuschließen.

Der AN sichert die ordnungsgemäße Entsorgung der anfallenden Abfälle
auf der Grundlage der aktuellen Bundes- und Landesgesetze, der darauf
basierenden Verordnungen und der EU-Bestimmungen zu. Für die im Zuge
der Auftragsausführung anfallenden Abfälle bleibt der AG Erzeuger.
Die für die abfallrechtliche Nachweisführung erforderliche
(objektbezogene) Abfallerzeugernummer ist durch den AN zu beantragen.

Seit dem 01.02.2010 ist das elektronische
Abfallnachweisverfahren (eANV) zwingend anzuwenden. Es muss
sichergestellt werden, dass alle an der Abfallentsorgung beteiligten
Partner in der Lage sind am eANV teilzunehmen.
Die seit dem 01.08.2023 gültige "Verordnung
zur Einführung einer Ersatzbaustoffverordnung, zur Neufassung des
Bundes-Bodenschutz- und Altlastenverordnung und zur Änderung der
Deponieverordnung und der Gewerbeabfallverordnung" ist zwingend zu
beachten und einzukalkulieren.
Daneben ist im Hinblick auf die Bauschuttmassen das
"Amtsblatt Nr. 13 für Brandenburg (05.04.2023)" zu beachten. Die daraus resultierenden analytischen Aufwednungen sind, soweit nicht anderes erwähnt, in die Einheitspreise einzukalkulieren
(betrifft auch die Analytik "Spiegeleinträge").
Parallel ist das durch den AG vorgegebene Formular
"Abfalldatenblatt" durch den AN auszufüllen und
bei der zuständigen Behörde bestätigen zu
lassen. Das verbindliche Abfalldatenblatt (Formblatt siehe Anlage)
ist dem AG 14 Tage vor Baustelleneröffnung vorzulegen.
Ein Beginn der Arbeiten ist erst nach Vorlage der
Entsorgungsnachweise, sowie Freigabe durch den AG statthaft.

Der AN ist zur gesetzlichen Sicherstellung der
Entsorgungsnachweisführung verpflichtet.
Der Auftragnehmer ist verpflichtet, dem Auftraggeber zeitnah alle für
den Abfallerzeuger bestimmten notwendigen Dokumente inklusive aller
Übernahme- und Lieferscheine sowie Wiegenoten im Original zu
übergeben.
Dies umfasst auch Leistungen, die durch Subunternehmer erbracht
werden.
Der AN wird verpflichtet, auch für nicht nachweispflichtige Abfälle
ein Register zu führen. Dieses ist dem AG vorzulegen bzw. zu
übergeben.
Unterliegen anfallende Materialien einer Rücknahmepflicht sind die
dafür geltenden Vorschriften in Anspruch zu nehmen. Bei Verstoß gegen
diese Vorschriften ist der Auftraggeber berechtigt, diesen Vertrag
fristlos zu kündigen und sich Dritter zur Verwertung / Beseitigung
der Abfälle zu bedienen. Eventuell entstehende Mehrkosten gehen
zu Lasten des Auftragnehmers.

Die Bezahlung von Entsorgungsleistungen erfolgt erst nach Übergabe
der vorgenannten Originalnachweisbelege.
Der AN ist verpflichtet, Nachunternehmer vor deren Einsatz zu
benennen und durch den AG bestätigen zu lassen.
Der AG behält sich vor, in begründeten Fällen Nachunternehmer
abzulehnen. Ein begründeter Fall liegt insbesondere vor, wenn auf
Grund des nachträglichen Einsatzes von Nachunternehmern der
vertraglich vereinbarte Entsorgungsweg nicht realisiert werden kann.

1. Ausschlusskriterien: Der Auftragnehmer setzt für die Realisierung
des Vorhabens nicht überwiegend eigene Arbeitskräfte ein
(weniger als 50 %).

2. Weiterhin besitzt der AN bzw. seine NAN eine aktuelle und
für die Zeit des Vorhabens gültige Zertifizierung als
Entsorgungsfachbetrieb.

3. Der AN bzw. seine NAN müssen die entsprechenden Nachweise und
Zulassungen für den Rückbau von Gefahrtstoffen besitzten, insbesondere
für  "asbesthaltige Baustoffe", "PAK-haltige Materialien" und
"gefährliche Dämmstoffe - Kamilit".

4. Das Tragen einer Warnweste, Schutzhelm und Schutzschuhe und aller,
sich aus dem Rückbau von Gefahrstoffen ergebener Schutzvorkehrungen,
ist für alle AN Pflicht. Bei Verstoß behalten wir uns einen Verweis
von der Baustelle vor.

2  WEITERE BESONDERE VERTRAGSBEDINGUNGEN
  zu Pkt.10 EVM(B)  BVB

E i n r i c h t u n g  B a u s t e l l e n - W C
Der Auftragnehmer hat für die Dauer seiner Arbeiten ein Baustellen-WC
aufzustellen und vorzuhalten. Die Kosten sind in die Einheitspreise
einzukalkulieren.
Darüber hinaus sind besondere zusätzliche Baustelleneinrichtungen,
aufgrund der vorhandenen Gefahrstoffe, erforderlich.
Diese sind in den entsprechenden Leistungspositionen aufgeführt.

B a u s t e l l e n b e s p r e c h u n g
Der Auftragnehmer hat zu den Baustellenbesprechungen, die der
Auftraggeber regelmäßig durchführt, einen bevollmächtigten Vertreter
zu entsenden.
Die Besprechungen finden jeweils ' wöchentlich ' statt.

F r i s t e n - / T e r m i n ü b e r w a c h u n g
Die Termine werden anhand eines Bauablaufplanes überwacht. Der
Auftragnehmer erstellt in Abstimmung mit dem AG vor Baubeginn den
aktuellen und verbindlichen Bauzeitenplan. Die Termine sind
verbindlich,
Abweichungen sind mindestens 10 Tage vorher mit dem Auftraggeber
abzusprechen.

M a t e r i a l a n l i e f e r u n g
Die Anlieferung von Material hat fracht- und verpackungsfrei bis zur
Verwendungsstelle zu erfolgen. Hilfskräfte zum Entladen der Teile
werden nicht zur Verfügung gestellt. Alle Lieferungen, auch kleinsten
Umfangs, sind vom Auftragnehmer auf der Baustelle in Empfang zu
nehmen; an den Auftraggeber gesandte Lieferungen werden auf Kosten
des Auftragnehmers an den Absender zurückgeschickt.

Dem Auftragnehmer werden folgende Hinweise gegeben
(§4 Nr.4 VOB/B):

2.1  Lager und Arbeitsplätze auf der Baustelle:
  'begrenzt ', lt. Angabe AG

2.2  Vorhandene Zufahrtswege zur Baustelle:
  Gehwegquerung, Sperrungen von Parkplatzflächen
  verkehrsrechtliche Genehmigung ist durch den AN zu beantragen.

2.3  Wasseranschlüsse, wenn nichts weiter angegeben:
  1 Hydrantanschluss im Umkreis von ca. 140m
  Standrohr ist über den SWAZ auf Kosten des AN zu beantragen

2.4  Elektroanschlüsse, wenn nichts weiter angegeben:
  nicht vorhanden.

Ü b e r g a b e  v o n
A u s f ü h r u n g s z e i c h n u n g e n
Ausführungszeichnungen sind nicht vorhanden.
Die Aufmaßerstellung hat positionsweise zu erfolgen.
Aufmaßzusammenstellungen sind allen Teil-
und Schlussrechnungen beizufügen.
Ein Zahlungsplan wird zwischen AG und AN abgestimmt.

Die als Anlage enthaltene Unterlagen bzw. Richtlinien:

1. Entsorgungskonzept / Gefahrstoffeinschätzung (Ing.büro NUB)
2. Merkblatt zur Entsorgung teerhaltiger Dachpappenabfälle (SBB GmbH)
3. PAK-Handlungsanleitung (LAGetSi, 11/2007)
4. Abfalldatenblatt (vom Bieter auszufüllen).

werden u.a. Vertragsbestandteil und sind zu beachten.

Der Bieter garantiert die Vollständigkeit der Leistung, d.h. dass
alle Fertigungs- und Montageleistungen, alle Hilfsstoffe und
Hilfsleistungen, alle Schutzmaßnahmen an den vorhandenen Leistungen
und Teilen etc. im Falle einer Auftragserteilung zum angebotenen
Preis erbracht werden, auch wenn hiervon einzelne Teile in der
Leistungsbeschreibung nicht oder nicht ausdrücklich erwähnt sind, die
aber nach allgemeiner Praxis und dem Stand der Technik zu einer
vollständigen Leistung gehören.

*E N D E  D E R  W E I T E R E N  B E S O N D E R E N*
******  V E R T R A G S B E D I N G U N G E N  ********

3  Z u s ä t z l i c h e  T e c h n i s c h e  V e r t r a g s-
  b ed i n g u n g e n  ( Z T V )

L a g e  v o n  L e i t u n g e n, K a b e l n  u n d  d g l .
Der Auftragnehmer hat sich vor Ausführung der Arbeiten über die Lage
von Leitungen, Kabeln, Dränen, Kanälen u. dgl. beim Auftraggeber und
bei den für die Ver- und Entsorgungsanlagen zuständigen Trägern zu
unterrichten. Leitungsauskünfte liegen beim AG vor.

F a h r z e u g e
Fahrzeuge dürfen die Baustelle nur befahren, wenn dies unmittelbar für
die Arbeiten notwendig ist.
Sämtliche übrigen Fahrzeuge, einschließlich jene der
beschäftigten Arbeitnehmer, sind außerhalb der Baustelle zu parken.
Eine Haftung für eventuell auftretende Schäden oder Verluste wird
ausgeschlossen.

4 ANLAGEN - PROJEKTBESCHREIBUNG
B a u s t e l l e
Die Baustelle liegt im Stadtgebiet der Stadt Spremberg, Bereich Spreeinsel.
Das Umfeld und die Zufahrtsstraßen sind durch die umgebende
Wohnbebauung geprägt. DIe beiden Abbruchobjekte (Jägerstraße 6-9 und Jägerstraße 10-13) befinden sich im Wesentlichen nebeneinander
Die Zufahrt erfolgt über die "Jägerstraße" (siehe Lageplan im Entsorgungskonzept und Detaillageplan als Anlage).
Das objektspezifische Entsorgungskonzept der Firma Ing.büro NUB
(siehe Anlage) wird Vertragsbestandteil und ist im Hinblick auf
fachliche Festlegungen und Einstufungen und bei der Kalkulation der
Einheitspreise zu berücksichtigen.
Gleiches gilt für das vom Bieter auszufüllende Abfalldatenblatt
(siehe beigefügtes Formular).

zusätzliche allgemeine Vorbemerkungen

Mit der Angebotsabgabe sind folgende zusätzliche Angaben zur
Fachkunde und als Nachweis zu erbringen:

 - detailierte Abbruch- und Trennungstechnologie
 - Angabe zu geplanten Entsorgungswegen
  (siehe beigefügtes Formblatt "Abfalldatenblatt")
 - weitere siehe Angaben in den Vergabeunterlagen.

Vor der Auftragserteilung müssen folgende Angaben vorliegen:

 - Herkunfts- und Eignungsnachweis geplantes
  Verfüllmaterial
 - Entsorgungs- und Transportgenehmigung / Beförderergenehmigung
  für alle anfallenden Abfälle.

Im Zuge eines ggf. stattfindenen  Aufklärungsgespräches hat der
Bieter die Originale der arbeitsschutzrechtlichen Eignungsnachweise /
Fachkundenachweise (z.B. für Asbestrückbau, Umgang mit Gefahrstoffen)
zur Einsichtnahme vorzulegen. Erfolgt dieses nicht, führt das zum
Ausschluss aus dem Vergabeverfahren.

Vor-Ort Recycling bzw. das Aufstellen einer Brecheranlagen ist nicht
zulässig.

Ein Besichtigungstermin für das Ausschreibungsobjekt kann mit dem Auftraggeber vereinbart werden.

Generell ist das Ausschreibungsobjekt von außen frei zugänglich und jederzeit von außen zu besichtigen.

Die anfallenden Abfälle sind selektiv zu erfassen und gemäß den
gesetzlichen Vorschriften zu entsorgen (AVV-Deklaration, NachweisVO,
KrWG etc).
Alle notwendigen und gesetzlich geforderten Deklarationen (auch
Analytik) zur Entsorgung / Verwertung von Abfällen, sowie die Kosten
für Entsorgungsnachweis, Nachweisführung und Entsorgungs- und
Annahmegebühren sind in die Einheitspreise einzukalkulieren.
Dieses betrifft auch die Umsetzung der elektronischen
Nachweisführung, inkl. der Kosten für die elektronische
Signatur.

Bei der Deklaration von AVV 170101, AVV 170102 und AVV 170107 ist die
Richtlinie LAGA PN 98 zwingend zu beachten und in die Einheitspreise
einzukalkulieren.

Bei der Zerkleinerung von armiertem Beton ist das Herauslösen der
Armierung in die entsprechenden Positionen (z.B. Gebäudeabbruch, -
rückbau) mit einzukalkulieren.
Schrott wurde nicht berücksichtigt. Es wird davon ausgegangen, dass
der herausgelöste Schrott getrennt gesammelt und durch den
Auftragnehmer zu seinen Gunsten vermarktet wird, wobei der Erlös die
Aufwendungen dafür deckt.

Aufwendungen für die Errichtung und Unterhaltung der
Baustelleneinrichtung, Materialtransporte etc. sind in die
Einzelpreise einzukalkulieren.

Des Weiteren sind alle notwendigen Gerüste, Absperrungen,
Sicherungen, je nach Abbruchtechnologie durch den Auftragnehmer zu
stellen und vorzuhalten.
Alle Arbeiten sollen innerhalb der Grundstücksgrenzen ausgeführt
werden.
Die Kosten für die vorgenannten Aufwendungen sind ebenfalls in die
Einheitspreise einzukalkulieren und werden nicht gesondert vergütet.

Aufenthalts-, Sanitär- und Lagerräume werden vom Auftraggeber nicht
zur Verfügung gestellt. Die Kosten hierfür sind in die Einheitspreise
einzukalkulieren.

Die eigentliche Freischaltung wird vom AG veranlasst und wird dem AN
schriftlich bestätigt. Eine Ausnahme bildet die Trennung der Schmutz-
und Regenwasserleitung. Dieses ist nach Vorgaben des Medienträgers
durch den AN zu realisieren. Der dabei notwendige Verschluss der
Leitung ist mit einzukalkulieren.
Die dabei entstehenden Kosten sind in die Einheitspreise
einzukalkulieren.

Das Abbruchgelände ist in einem ordnungsgemäßen Zustand zu übergeben.
Bepflanzte Flächen und die Bäume außerhalb der Abbruchflächen
sind zu schützen.
Der Auftragnehmer haftet für die verursachten Schäden. Eventuelle
Sicherungsmaßnahmen zum Schutz des Geländes und der Vegetation sind
mit den Einheitspreisen abgegolten.

Vor Beginn des Totalabbruches wird nach der Gebäudeentkernung eine
Teilabnahme ("Gefahrstofffreiheit") durchgeführt.

Die Abrechnung erfolgt gemäß VOB (in der gültigen Fassung),
Aufmassarbeiten sind mit der Bauleitung durchzuführen.
Aufmassarbeiten ohne Bauleitung werden nicht akzeptiert.
Die DIN 18459 (alt TV Abbrucharbeiten) sowie die Allgemeinen
Vertragsbedingungen für die Ausführung von Bauleistungen (VOB/B - DIN
1961)  sind in der jeweils gültigen Fassung Angebots- und
Vertragsbestandteil. Bei Widersprüchen gelten die Regelungen der DIN
18459.

ABBRUCHARBEITEN
Die Abbrucharbeiten umfassen folgende Leistungen:

1.Ausstemmen der vorhandenen Morinolfugen (asbesthaltig) "Außenfugen",
in den Fensteröffnungen und den Lüftungskänälen im Dachbereich
2.Rückbau sämtlicher Gefahrstoffe und sonstiger schädlicher Anhaftungen an den Bauelementen.
Diese Materialien sind in vom Auftragnehmer bereitgestellte
Container, unter Beachtung der Deklaration laut AVV, zu verbringen.
Dabei ist die Gefahrstoffverordnung, DGUV 101-004 und alle daraus
resultierenden und notwendigen Arbeiten zu berücksichtigen.
Die Aufwendungen zur Umsetzung sind in die Einheitspreise
einzukalkulieren.
Die Teerpappen im Drempel sind zwingend als AVV 170903* zu betrachten. Ergänzende Angaben enthält das beigefügte Entsorgungskonzept.
3. Baufreiheitschaffung in den Raumeinheiten von Hand.
Die dabei anfallenden Abfallarten sind unter Beachtung der
Deklaration laut AVV (AbfallVerzeichnisVerordnung vom 10.12.2001) zu
selektieren und in vom Auftragnehmer bereitgestellte Container zu
verbringen.
4. Abstemmen der Estrichbereiche und dabei Selektierung der im
Fussboden befindlichen Teerpappen / Dämmmaterialien (HWL/Gummschrott).
Diese Abfälle sind ebenfalls, unter Beachtung der entsprechenden Schutzvorkehrungen zu selektieren.
5. Abbruch des kompletten Bauwerkes, einschließlich
Tiefenenttrümmerung (Beachte Fundamentstärken bis 1,5m -
Kalkulationsgrundlage).
Eine ggf. erforderliche Grundwasserhaltung für den Fundamentabbruch ist einzukalkulieren.
6. Selektierung der Dachkassettenplatten (AVV 170106*)
vergleiche dazu Entsorgungskonzept
7. Aufnehmen der Betonreste, Flächenbefestigungen, Zuwegungen aus
Gehwegplatten, Betonsteinpflaster, Borden, im Aussenbereich.
8. Entsorgung der angefallenen Abfälle, einschließlich kontaminierter
(gefährliche Abfälle) Baustoffe /  Bauteile
9. Herstellung des Geländes als tragfähige Fläche zur Neubebauung (Nachweise Verdichtung und Tragfähigkeit ist vom AN einzureichen)
10. Kauf und Errichtung Artenschutztürme / Ersatzquartiere.

ZIEL IST ES EIN BAULASTENFREIES GRUNDSTÜCK ZU SCHAFFEN!!!
Dieses wird nachfolgend mit einer Neubebauung versehen.

Abfallrechtliche Hinweise / Abfallarten:
Nicht kontaminierter Bauschutt
Sämtliche anfallende Bauschuttmassen sind als RC 2 laut EBV
zu betrachten.

Kontaminierter Bauschutt
Ein Verdacht auf kontaminierten Bauschutt besteht aufgrund der
ehemaligen Nutzung der Gebäude und bei fachgerechter Selektierung
während des Abbruchvorganges nicht. Während der stattgefundenen
Begehungen wurden keine organoleptischen Auffälligkeiten
festgestellt, welche Rückschlüsse auf Kontaminationsverdachtsbereiche
zulassen.
Eine Ausnahme bilden die Estrichschichten im Fußboden, die Dachkassettenplatten und die erdberührenden Wände. Diese sind als 170106* zu betrachten und entsprechend zu behandeln (siehe dazu entsprechende LV-Position).

Kontaminiertes Holz
Sämtliches behandeltes Bauholz, wie Türen, Innenausbauten
aus Holz, ist generell als gefährlicher Abfall (AVV 170204*) zu betrachten
und zu kalkulieren / einzustufen (Einstufung muss laut Altholzverordnung,
insbesondere § 11 erfolgen).
Die Aufwendungen für die notwendigen Schutzmaßnahmen
gem. DGUV 101-004 sind in die Einheitspreise
einzukalkulieren.

Teerhaltige Baustoffe
(Dichtungsbahnen gegen aufsteigende Nässe im
Fundamentbereich, Geschossdecken, Zwischenlagen im Drempelbereich).
Die Hauptkontaminanten sind in erster Linie PAK's, gefolgt von MKW,
sowie faserhaltigen Stoffen. Die Deklartation hat als AVV 170903* zu erfolgen.
Die Aufwendungen für die notwendigen Schutzmaßnahmen gem. DGUV 101-004, PAK-Handlungsanleitung und Gefahrstoffverordnung sind in die Einheitspreise einzukalkulieren.
Die Dachhaut ist der AVV 170302 zuzuordnen.

asbesthaltige Baustoffe
Die anfallenden asbesthaltigen Baustoffe (Morinolfugen an allen Außenwandfugen, den Lüftungsschächten im Dachbereich, in den Fensterleibungen, Planasbest hinter den technischen Anlagen) sind selektiv zu erfassen und zu entsorgen.
Der Rückbau hat nur durch zugelassene Fachfirmen zu erfolgen.
Sämtliche Aufwendungen dafür (auch arbeitsschutzrechtliche
Zwangspunkte und die Zwangspunkte aus der Gefahrstoffverordnung)
sind in die Einheitspreise einzukalkulieren.
Etwaige Zusatzaufwendungen, wie Rüstung etc. sind ebenfalls in die
Einheitspreise einzukalkulieren.
Die Aufwendungen für die notwendigen Schutzmaßnahmen gem. DGUV 101-004
sind in die Einheitspreise einzukalkulieren. Dazu zählen auch ggf.
vom Amt für Arbeitssicherheit geforderte Freimessungen nach dem Asbestrückbau.

Dämmmaterialien
Dämmmaterialien (Mineralwolle an den Rohrummantelungen, Dämmungen im
Dachbereich, Styropordämmung in den Außenwandplatten).
Der Rückbau hat nur durch zugelassene Fachfirmen zu erfolgen.
Sämtliche Aufwendungen dafür (auch arbeitsschutzrechtliche Zwangspunkte) sind in die Einheitspreise
einzukalkulieren.
Etwaige Zusatzaufwendungen, wie Rüstung etc. sind ebenfalls in die
Einheitspreise einzukalkulieren.
Die Aufwendungen für die notwendigen Schutzmaßnahmen für Dämmungsanteile der AVV 170603* gem. DGUV 101-004 und der Gefahrstoffverordnung
sind in die Einheitspreise einzukalkulieren.

Bei der Durchführung des Rückbaues / Abbruchs sind aus
abfallrechtlicher Sicht folgende Zwangspunke zusätzlich zu
berücksichtigen:

Die anfallenden Abälle unterliegen den gesetzlichen Bestimmungen
(insbesonders KrWG, EBV, Nachweis VO, AVV) und sind entsprechend zu
behandeln.

Die Deklaration der Abfälle hat unter Beachtung der gültigen
Richtlinien und Verordnungen zu erfolgen. Insbesondere sei an dieser
Stelle auf die "Verordnung
zur Einführung einer Ersatzbaustoffverordnung, zur Neufassung des
BundesBodenschutz- und Altlastenverordnung und zur Änderung der
Deponieverordnung und der Gewerbeabfallverordnung -
EBV" und die "AbfallVerzeichnis Verordnung - AVV" verwiesen.

Der Anteil der Anhaftungen (nichtmineralische) an Betonteilen
(Recyclingmaterial) darf nicht größer als 5 Vol. % sein. In diesem
Zusammenhang wird darauf hingewiesen, dass notwendige
Trennungsarbeiten (z.B. Trennlagen in Deckenplatten /
Fußbodenbereiche) in die Einheitspreise einzukalkulieren sind.

Die Schutzbestimmungen im Hinblick auf Staubentwicklung (z.B. beim
Zerkleinern von Betonteilen, Ausreichende Bewässerung)
müssen neben den allgemein gültigen
Regeln bei Abbrüchen (z.B. Bundesimmissionsschutzgesetz)
eingehalten werden.
Darüber hinaus wird auf die Richtlinie LAGA PN 98 und die
Gewerbeabfallverordnung verwiesen. Diese sind bei der Kalkulation zu
beachten.

Der Transport von Abfällen darf nur durch zugelassene Unternehmen
erfolgen.
Transportbewegungen von Abfällen von der Baustelle haben erst nach
der Vorlage einer Daklaration zu erfolgen. Diese Leistung ist vom AN
abzusichern und in die Einheitspreise einzurechnen.

Die notwendigen Nachweisverfahren (Nachweis VO / elektronische
NachweisVO) müssen eingehalten werden.

Der Grundsatz "Verwertung geht vor Beseitigung" ist einzuhalten.

Container sind nur innerhalb des Baustellenbereiches zu lagern. Ein
ggf. notwendiger sofortiger Abtransport
von Abbruchmaterialien ist in die Einheitspreise einzukalkulieren.
Dafür sind Zwischenlagerflächen durch den AN vorzuhalten bzw.
einzukalkulieren.
Containerstellungen und Vorhaltungen sind ebenfalls in die
Einheitspreise einzukalkulieren.

Bei der Realisierung der Abbruchmaßnahme muss neben den gültigen
gesetzlichen Bestimmungen auf die Einhaltung folgender Festlegungen
geachtet werden:

- Einhaltung der Sortenreinheit von Abfällen (keine
  Vermischung)
- eindeutige Trennung der Abfälle in Container oder
  Haufwerksbildung vor Ort
- Deklaration laut AVV (AbfallVerzeichnis
  Verordnung)
- Einhaltung der Nachweisverordnung (ständiger
  Nachweis über die verbrachten Abfälle muss auf der
  Baustelle vorhanden sein, Übernahmescheine etc.
  sind im Bautagebuch zu vermerken)
- Messungen zu Geräuschbelästigungen.

Sicherung von Arbeitsstellen
Der Abbruchunternehmer bzw. sein Verantwortlicher haben dafür zu
sorgen, dass bei Abbrucharbeiten das Betreten des Gefahrenbereichs
verhindert wird.
Gefahrenbereiche sind solche

- in denen Absturzgefährdung für Personen besteht,
- in die Abbruchbaustoffe abgeworfen werden,
- in die Abbruchbaustoffe oder Bauwerksteile
  abstürzen können,
- in denen bei Einreißarbeiten durch Wegschleudern
  des Zugseiles Personen gefährdet sind.

Die Gefahrenbereiche sind ausreichend gesichert, wenn sie abgesperrt
und durch Warnzeichen (Warnschilder) als solche gekennzeichnet sind,
oder wenn eingewiesene Warnposten aufgestellt und
erforderlichenfalls mit Signalgeräten ausgerüstet sind.

Wenn abzubrechende bauliche Anlagen betreten werden müssen, sind für
die Beschäftigten sichere Arbeitsplätze, Verkehrs- und Fluchtwege zu
schaffen, die stets von behindernden Material freizuhalten sind.
Generell muss der Arbeitsplatz vom Aufenthaltsbereich klar getrennt
sein.

Einsturzgefährdete bauliche Anlagen und Bauteile dürfen nicht
betreten werden.
Die Standsicherheit der Restsubstanz muss jederzeit gewähreistet
sein. Für Sicherungsarbeiten dürfen keine Leitern an die Restsubstanz
von Gebäuden gelehnt werden.
Eventuell sind freistehende fahrbare Leitern zu verwenden.
An feuergefährdeten Arbeitsplätzen sind Feuerlöscheinrichtungen bereitzustellen.

Die Beschäftigten selbst haben alle der Arbeitssicherheit dienenden
Maßnahmen zu unterstützen. Sie haben Weisungen des Unternehmers zum
Zwecke der Unfallverhütung zu befolgen. Sie haben hierzu die zur
Verfügung gestellten persönlichen Schutzausrüstungen zu benutzen.
Sicherheitstechnische Mängel sind dem Vorgesetzten zu melden.

Die Beschäftigten haben grundsätzlich die vom Aufsichtsführenden
festgelegten Arbeitsweisen zu befolgen.

Der Auftragnehmer hat für die Dauer der Abbrucharbeiten einen
verantwortlichen Mitarbeiter zu benennen, der ständig auf der
Baustelle die Aufsicht führt und das Personal anleitet. Für die
Dauer einer eventuellen Abwesenheit ist ein Vertreter zu benennen.

Die Ausführung der Abbrucharbeiten hat entsprechend den jeweils
gültigen Unfallverhütungsvorschriften (BGV C22-Bauarbeiten),
insbesonders des Abschnittes IV zusätzliche Bestimmungen für
Abbrucharbeiten (§ 20 bis § 26)zu erfolgen.

Es wird darauf hingewiesen, dass entsprechend § 20 für die
Durchführung der Abbrucharbeiten eine schriftliche Abbruchanweisung
durch den Abbruchunternehmer vor Beginn der Abbrucharbeiten zu
erstellen ist.

Die Abbruchanweisung muss Angaben enthalten über:
- Art, Umfang und Reihenfolge der Arbeiten
- Rückbauverfahren / Abbruchverfahren
- Technologie zur Trennung der Deckenplatten, Außenwandplatten
  und Fußbodenbereiche
- Technologie Trennung / Selektierung Estrich
- Art und Anzahl der einzusetzenden Geräte und
  Maschinen
- Hilfskonstruktionen, erforderliche Gerüste und
  Aufstiege
- Absturzsicherungen (Seitenschutz, Fanggerüste,
  Sicherheitsgeschirr)
- Abbruchtiefen und mögliche Auswirkungen auf
  angrenzende bzw. benachtbarte bauliche Anlagen
- Sicherungsmaßnahmen.

BAUBESCHREIBUNGEN:

1. Allgemeines
Abmessungen:
Objekt Jägerstraße 6-9
Geschosse:  Kellergeschoss, Erdgeschoss, 1. bis 4. Obergeschoss,
Länge Haupthaus (Wohngebäude):  58,20 m
Breite 1 Haupthaus ohne Loggia:  11,30 m
Breite 2 Haupthaus: mit Loggia:  12,50 m
Höhe KG bis Traufe:  17,50 m
Höhe Gelände bis Traufe:  15,05 m
Grundfläche ohne Hauseingang und Loggia:
  58,20 m x 11,30 m =  657,66 m²
umbauter Raum:  657,66 m² x 17,50 m  = 11.509,05 m³
umbauter Raum mit Loggia:
11.509,05 m³ + (4 x 6,30 m x 1,20 m x 15,05 m)  = 11.964,16 m³

Objekt Jägerstraße 10-13
Geschosse:  Kellergeschoss, Erdgeschoss, 1. bis 4. Obergeschoss,
Länge Haupthaus (Wohngebäude):  57,80 m
Breite 1 Haupthaus ohne Loggia:  11,30 m
Breite 2 Haupthaus: mit Loggia:  12,50 m
Höhe KG bis Traufe:  17,50 m
Höhe Gelände bis Traufe:  15,05 m
Grundfläche ohne Hauseingang und Loggia:
  57,80 m x 11,30 m =  653,14 m²
umbauter Raum:  653,14 m² x 17,50 m  = 11.429,95 m³
umbauter Raum mit Loggia:
11.429,95 m³ + (4 x 6,30 m x 1,20 m x 15,05 m) = 11.885,06 m³

ABBRUCHOBJEKTE GESAMT  =  23.849,22 m³ u.R..

Aufgrund des Bautypes ist die Stärke der Bodenplatte mit 80cm anzunehmen!
- innenliegende Bäder als vorgefertigte
  Sanitärraumzelle einschl.
  kompletter Ausstattung und Rohrbündel
- Gebäudeabschluss mit Drempel und
  schmetterlingsförmigem Kaltdach
- Die Bauweise ist eine Querwandbauweise, d.h. die
  Deckenplatten spannen von Querwand zu Querwand
- Deckenplattenlängen 3,60 m bzw. 2,60m bis 6,00 m
- Längsaußen- und Giebelwände 2,60 bzw. 3,60 m und
  6,00m  mehrschichtig; innenseitige Tragschicht,
  außenseitige Wetterschutzschicht,
  dazwischenliegende Wärmedämmschicht
  (70% Styropor, bei den anderen 30% Kamilit)
  Kelleraußenwände sind einschichtig.
- Elementedicken:
  Außenwände/Keller  26  cm
  deckentragende Innenwand/Keller  15  cm
  leichte Trennwandplatten  4,6,7  cm
  Deckenplatten  19  cm
- Die Verbindung erfolgt durch Lagerfugen,
  Betonverguss der Vertikal- und Horizontalfugen und
  Stahlverbindungen als Schweißkonstruktion
- Die deckentragenden inneren Längs- und Querwände
  sind in der Regel in B 300 ausgeführt, die
  Giebelwände in B 225, die Geschossdecken in B 300
  ausgeführt
- Das Objekt hat den Hauseingang auf der Innenseite
- die Treppenanlage besteht aus zwei Laufelementen und
  Podesten, belegt mit Kunststoffbahnen, Geländer aus
  Stahlkonstruktion
- Die Dachkonstruktion besteht aus Stahlbetonkassetten-
  Dachplatten mit teerhaltigen Anstrich (AVV 170303*), als
  Wärmedämmung wurden 40 cm dicke Mineralwolleplatten (alte
  Mineralwolle) verlegt und als Trennschichten 1 Lage
  Teerpappe (AVV 170903*) verlegt.
  Die Dachplatten (AVV 170106*) sind mit einem teerhaltigen
  Voranstrich  montiert und mit einer Dachpappeneindeckung
  (Teerpappe AVV 170302, bis 4cm) mit Bekiesung.
- Fenster in unterschiedlichen Größen
  (Kunststoffrahmenfenster und Holzrahmenfenster)
- Wohnungs- und Zimmertüren als Futtertür aus
  Hartfaserplatten, (auch möglich als Türblatt in
  eingelassener Stahlzarge) und die Kellertüren aus Stahl und
  Hartfaserplatten/Trennwände als Holzlattung
- Fußbodenestrich (AVV 170106*
  zu betrachten) in Beton o. Anhydrit schwimmend
  auf Mineralwolleplatten und unterlagernder
  Teerpappentrennlage (AVV 170903*)
- Fußbodenbeläge in PVC o. Spannteppich verklebt,
  Fliesen oder Keramikplatten
- Hinsichtlich der Qualitätsmängel des offenen
  Fugensystems sind vereinzelte Fugen mit elastomeren
  Fugenbändern vorgenommen worden.
- in den Anschlussbereichen des Objektes, Innenfugen
  der Loggias und am  Dachabschluss wurde
  mit dem Fugenmaterial "Morinol" verfugt
- Sokalitabdeckungen / -schächte in den Kellerbereich
  und Dachbereichen an den Abluftschächten zu erwarten.

Technische Gebäudeausrüstung
- Wärmeversorgung erfolgte über Fernwärmenetz -
  Hausanschlussstation;
  Heizstränge im KG über Ringleitung. Im DG (Stahlrohre)
  Heizungsanlage als Plattenheizkörper(verbleiben im
  Eigentum des AG)
- Lüftung über Meidinger Scheibe im DG aus
  glasfaserverstärktem Gips,im Zuge der Nachbesserung
  mit Morinol bearbeitet
- Lüftungskanalelemente aus Sokalit
  (schwach gebundener Asbest im Kellerbereich und im
  Übergang der Geschossdecken)
- Trinkwasserversorgung-Wasserzählanlagen im HA-Raum als
  Steigrohrleitung verzinktes Stahlrohr
- Abwasserversorgung: Regenwasser -Entwässerung über
  Dacheinläufe nach innen als Rohrbündel durch
  Installationsschacht,
  Schmutzwasser - Fallleitung aus PVC-H-Rohr als
  gesammelte Rohrleitung ans öffentliche Netz-Stzg-Rohr
- Entlüftungskanäle der Innenbäder über
  Installationsschacht
- Elektroinstallation - Hauptverteilung in jedem
  Aufgang, Hausverteilerschacht mit Unterverteiler,
  Sicherungskästen in jeder Wohnung
- Alle Versorgungsleitungen erfolgen als
  Leitungsausgang im Keller
- Blitzschutzanlage mit Ringerder im gesamten Haus.

Beachte:
Die zur  Trennung der Kamilit-Aussenwandplatten und
Styropor-Außenwandplatten erforderliche Kiesschüttungen
ist in die entsprechenden Einzelpositionen einzukalkuieren.
Die anfallenden Abfälle "Dämmmaterialien" sind in jedem Fall
als gefährlicher Abfall zu betrachten.

Außenanlagen
- das Abbruchobjekt hat die Hauseingänge auf der Innenhofseite
- Wäschestangen (insgesamt 6 Felder mit 18 Stützen)
- Müllplatzbefestigung (4mx4m aus Betonpflastersteinen)
- Zuwegung aus Betonsteinpflaster
- Rückbau von Metallbeleuchtungsmasten
- Sandkastenanlage, inkl. Einfasssung aus Holz, umlaufende Befestingung
  mit Betongehwegplatten, 2 Bänke.

Abfallbenennung (siehe ergänzend dazu Entsorgungskonzept in der
Anlage)
Abfallbennung  /  AVV - Schlüssel

Beton  17 01 01
Ziegel  17 01 02
Gemische aus Beton, Ziegel, Fliesen und Keramik
die gefährliche Stoffe enthalten  17 01 06*
Gemische aus Beton, Ziegel, Fliesen und Keramik  17 01 07
Eisen und Stahl  17 04 05
Holz  17 02 01
(erst nach analytischer Deklaration anzuwenden)
Holz, Glas und Kunststoffe die gefährliche Stoffe
enth. oder d. gef. St....  17 02 04*
Baustoffe auf Gipsbasis, die durch gefährliche Stoffe
verunreinigt sind  17 08 01
Kohlenteer und teerhaltige Produkte  17 03 03*
Bitumengemische, ................  17 03 02
kohlenteerhaltige Bitumengemische  17 03 01
asbesthaltige Baustoffe  17 06 05*
Dämmmaterial, das Asbest enthält  17 06 01*
sonstige Bau- und Abbruchabfälle,
die gefährl. Stoffe enthalten  17 09 03*
Kunststoff  17 02 03
Kabel mit Ausnahme derjenigen, die
unter 17 04 10 fallen  17 04 11
Dämmmaterialien  17 06 04
anderes Dämmaterial, das aus
gefähr. Stoffen besteht..  17 06 03*
gemischte Bau- und Abbruchabfälle  17 09 04
Sperrmüll  20 03 07
Gas- bzw. Elektroherde (Eisen und Stahl)  17 04 05
Schlämme aus Einlaufschächten  13 05 03.

Hinweis zu zusätzlichen Zahlungsvereinbarungen
(diese Zahlungsvereinbarung ist bei Vertragsabschluss bindend)

 1. Zahlung : 20% der Bausumme

nach der kompletten Entkernung und Herstellung der Schadstofffreiheit

 2. Zahlung : 20% der Bausumme

nach krangeführtem Rückbau und der Niederlegung des Gebäudes

  3. Zahlung : 15% der Bausumme

nach Verladen, Transport und Entsorgung von 50% der Bauschuttmassen

 4. Zahlung : 20% der Bausumme

nach Verladen, Transport und Entsorgung der gesamten Bauschuttmassen

 5. Zahlung : 25% der Bausumme "SCHLUSSZAHLUNG"

nach Verfüllen der Baugrube, Verdichtungsnachweise sowie
Vorlage aller geforderten Entsorgungsnachweise

Generell werden Leistungen erst vergütet, wenn diese abgenommen und
mit Nachweisen belegt sind!

Die Deklarationsanalysen (BM0) zum Verfüllmaterial sind vor
der Anfuhr dieser Materialien vorzulegen. Erfolgt dieses nicht, sind
die Materialien durch den AN zu dessen Lasten von der Baustelle zu
entfernen.

5% Einbehalt von der Schlussrechnung bis zum Abschluss des Prüfverfahrens
des Umweltamtes des LK SPN zur fachgerechten Abfallverwertung-/
Abfallentsorgung.

Beachte für die Kalkulation:
Verwertbare Teile wie, Kupferrohrleitungen, Buntmetalle und
Heizungskörper etc. sind bei der Kalkulation nicht einzurechnen.

Die Angebote (Hauptangebot und ggf. Nebenangebote) sind
in deutscher Sprache zu verfassen!

## 001 Abbruch Jägerstraße 6-9 und 10-13, 03130 Spremberg
Datum: 11.09.2009

### Los 01 Wohngebäude Jägerstraße 6-9 und 10-13, Spremberg

#### Hauptabschnitt 01.01 Beweissicherungsverfahren

**01.01.001 Beweissicherungsverfahren**
Beweissicherungsverfahren

Durchführung eines Beweissicherungsverfahrens, vor Beginn der Abbrucharbeiten, zur Aufnahme des IST-Zustandes

- an der Erschließungsstraße (Jägerstraße)  und dem zu querenden Gehweg, sowie
  Bordsteinkanten
- am Bestandsgebäude Jägerstraße 1-5
- am Müllplatz des Bestandgebäudes
  Jägerstraße 1-5
- an den angrenzenden Nebenanlagen und
  verbleibenden Bepflanzungen
- am öffentlichen Verkehrsraum
- am Parkdeck im Bereich Giebel Jägerstraße 6
- an einer 5m langen Feldsteinmauer nähe
  Giebel Jägerstraße 6
- Objekt Georgenstraße 1-5
- Feldsteinstadtmauer Balkonseite
  Jägerstraße 10-13
- an den oberirdischen Medienausbildungen.

Die Aufnahme an den Verkehrsraum hat unter Teilnahme des Tiefbauamtes der Stadt Spremberg zu erfolgen.
Die Terminvereinbarung obliegt dem AN.

Kalkulation inkl. aller erforderlichen Nebenarbeiten und Kosten.

Die Ergebnisse des Beweissicherungsverfahrens sind dem AG 2-fach (1xPapier / 1x Datei) vor Baubeginn zu übergeben.
Menge: 1,000 St

#### Hauptabschnitt 01.02 Vorbereitende Arbeiten / Baustellensicherung

**01.02.001 Bautafel**
Bautafel

Komplett, mit glatter Oberfläche,
inkl. Grundkonstruktion und Aussteifungen, sowie Lackierung, mehrfarbig, mit Beschriftung nach vorliegendem Schriftmuster, standsicher aufstellen und nach Beendigung der Arbeiten
wieder abbauen

Das Aussehen der LOGOS nach vorliegenden Schriftmuster des AG.

Abmessungen 3,00 m x 2,00 m (BxH).

Inhalt:
Förderprogramm
Bezeichnung der Maßnahme
Auftraggeber
Auftragnehmer
Planung
Bauleitung
Realisierungszeitraum.
Menge: 1,000 St

**01.02.002 Bauzaun, Stahlrahmen H=2,00 m**
Bauzaun, Stahlrahmen H = 2,00 m

Bauzaun aus mobilen Stahlrahmenelementen mit
Rundstahlfüllstäben, Stützfüßen aus
Beton, einschließlich sämtlicher
Verbindungen, Kupplungen, Schutz gegen Ausheben und Abplanung
etc. aufstellen und nach Abschluss aller
Bauarbeiten beseitigen

Zaunhöhe: 2,00m
Gebrauchsüberlassung gesamte Bauzeit
(Grundeinsatzzeit)
Menge: 385,000 lfdm

**01.02.003 Bauzaun, Stahlrahmen, vorhalten**
*** Bedarfsposition ohne GB
Bauzaun, Stahlrahmen, vorhalten

Bauzaun aus mobilen Stahlrahmenelementen mit
Rundstahlfüllstäben, Stützenfüßen aus
Beton, einschließlich sämtlicher
Verbindungen und Kupplungen, Abplanung
etc. vorhalten und unterhalten

Abgerechnet werden lfdm/Woche
Menge: 385,000 mWo

**01.02.004 Bauzaun als Splitter- / Staubschutz 2m hoch**
Bauzaun als Splitter- / Staubschutz 2m hoch

Bauzaun aus mobilen Stahlrahmenelementen mit
Rundstahlfüllstäben, Stützfüßen aus
Beton, einschließlich sämtlicher
Verbindungen und Kupplungen etc.
aufstellen und nach Abschluss aller
Bauarbeiten beseitigen

Zaunhöhe: 2,00m, mit Abplanung
Gebrauchsüberlassung 8 Wochen
(Grundeinsatzzeit)

Der Zaun sollte insbesondere im Bereich
zum Bestandsgebäude Jägerstraße 1-5 und zum öffentlichen Verkehrsraum aufgestellt werden.
Menge: 55,000 m

**01.02.005 Bauzaun, Stahlrahmen, vorhalten**
*** Bedarfsposition ohne GB
Bauzaun 2m hoch, Stahlrahmen, vorhalten

Bauzaun aus mobilen Stahlrahmenelementen mit
Rundstahlfüllstäben, Stützenfüßen aus
Beton, einschließlich sämtlicher
Verbindungen und Kupplungen etc.
vorhalten und unterhalten

Abgerechnet werden lfdm/Woche
Menge: 55,000 mWo

**01.02.006 Kennzeichnen der Baustelle**
Kennzeichnen der Baustelle

Kennzeichnen der Baustelle laut den Forderungen der StVO und der Baustellenverordnung, inkl. aller
erforderlichen Nebenkosten.
Menge: 1,000 St

**01.02.007 Einholen einer verkehrsrechtlichen Anordnung**
Einholen einer verkehrsrechtlichen Anordnung

Einholen einer verkehrsrechtlichen Anordnung bei der Stadt Spremberg und dem Landkreis Spree-Neiße (in Abstimmung mit den Rettungsdiensten) im Bereich der Jägerstraße (Zufahrten) und der zeitweiligen Sperrung von Gehwegen im Abbruchumfeld.

Kalkulation inkl. aller erforderlichen Nebenkosten und Gebühren.
Menge: 1,000 St

**01.02.008 Suchschachtungen**
Suchschachtungen

Durchführung von Suchschachtungen zur Medienerkundung, insbesondere zur
Feststellung des Leitungsbestandes innerhalb des Abbruchfeldes und der Tiefe der Gründung des Verbinders.
Suchschachtungen jeweils 1,2m tief und 2m lang.

Kalkulation inklusive aller erforderlichen Nebenkosten.
Menge: 4,000 St

**01.02.009 Bauwasseranschluss und Bewässerung**
Bauwasseranschluss und Bewässerung

Bauwasseranschlüsse in genügender Anzahl mit
Wasseruhr, ausreichend dimensioniert für die
Versorgung des gesamten Baustellenbetriebes, herstellen, vorhalten und nach Fertigstellung der Arbeiten abbauen.
Inkl. aller erforderlichen Kosten für Genehmigungen und das ausreichende Bewässern während des Abbruches und des Verladevorganges.

Hinweis:
Kommt es aufgrund von unzureichenden Bewässerungen zu Forderungen Dritter an den AG, werden diese an den AN
weitergeleitet und gehen zu Lasten des AN.
Menge: 1,000 St

**01.02.010 Baustrom 32A bereitstellen und vorbehalten**
Baustrom 32A bereitstellen und vorbehalten

Zur fachgerechten Umsetzung der Maßnahme sind durch den Auftragnehmer 2 Stück Baustromanschlüsse mit jeweils 32A zu liefern, vorzuhalten und abzubauen.

Kalkulation inkl. aller notwendigen Kosten und Stromverbräuche.
Kalkulation inkl. aller Nebenkosten für die gesamte Bauzeit.
Menge: 2,000 St

**01.02.011 Geländeberäumung**
Geländeberäumung

Zur Schaffung der Baufreiheit für die
Abbrucharbeiten ist das Gelände unmittelbar an den Gebäuden zu beräumen,Beseitigen Strauchwerk (45m³) nach Angaben der Bauleitung.

Das anfallende Material ist fachgerecht
auf Nachweis zu entsorgen, inklusive
aller Nebenkosten.
Menge: 1,000 St

**01.02.012 Schutz parallel verlaufendes Elektrokabel**
Schutz parallel verlaufendes Elektrokabel

im Einzugsbereich des Objektes befindet sich
angrenzend (Abstand 1,5m) eine unterirdische
Elektrokabeltrasse. Dazu gehört ebenfalls ein "oberirdischer Anschlussverteiler".
Dieses ist durch geeignete Maßnahmen (z.B. Abdeckung) zu schützen.
Daneben sind die erforderlichen Auf- und Abfahrten für den Abtransport des Bauschuttes / Abfalles herzustellen.

Kommt es zu Beschädigungen des Kabels / der Trasse, sind diese durch den AN in Eigenverantwortung und zu dessen
Kosten zu beheben.

Kalkulation inkl. aller notwendigen
Nebenkosten.

m = lfd. m
Menge: 112,000 m

**01.02.013 Schutz Gasleitung**
Schutz Gasleitung

im Einzugsbereich des Objektes befindet sich
angrenzend (Abstand 3,5m) eine unterirdische
Gasleitung.
Dieses ist durch geeignete Maßnahmen (z.B. Abdeckung) zu schützen.
Daneben sind die erforderlichen Auf- und Abfahrten für den Abtransport des Bauschuttes / Abfalles herzustellen.

Kommt es zu Beschädigungen der Trasse, sind diese durch den AN in Eigenverantwortung und zu dessen Kosten zu beheben.

Kalkulation inkl. aller notwendigen
Nebenkosten.

m = lfd. m
Menge: 78,000 m

**01.02.014 Schutz parallel verlaufendes Telekomkabel**
Schutz parallel verlaufendes Telekomkabel

im Einzugsbereich des Objektes befindet im Giebelbereich (Abstand 1,5m!!) eine unterirdische Telekomkabeltrasse.
Dieses ist durch geeignete Maßnahmen (z.B. Abdeckung) zu schützen.
Daneben sind die erforderlichen Auf- und Abfahrten für den Abtransport des Bauschuttes / Abfalles herzustellen.

Kommt es zu Beschädigungen des Kabels / der Trasse, sind diese durch den AN in Eigenverantwortung und zu dessen
Kosten zu beheben.

Kalkulation inkl. aller notwendigen
Nebenkosten.

m = lfd. m
Menge: 56,000 m

**01.02.015 Spundwandverbau**
Spundwandverbau, maximale Einbringtiefe 6,00 m unter Geländeoberkante

Die Spundwand ist asl Sicherung temporäre Sicherung der Gründungen der denkmalgeschützten Stadtmauer geplant.

Spundwandverbau als temporäre Baugrubensicherung entsprechend den statischen und geotechnischen Erfordernissen (anstehender Boden "Fein- und Mittelsande" herstellen.

Liefern, zur Einbaustelle transportieren und fachgerecht Einbringen der erforderlichen Stahlspundbohlen einschließlich aller notwendigen Eck-, Anschluss- und Übergangsprofile.

Die Profilabmessungen und Stahlgüten sind nach statischer Berechnung und Baugrundverhältnissen zu wählen.

Einbringen der Spundbohlen durch vibrationsarmes Rütteln oder Rammen bis zu einer maximalen Einbringtiefe von 6,00 m unter Geländeoberkante.

Das Einbringverfahren ist auf die örtlichen Verhältnisse und die angrenzende Bebauung abzustimmen.

Kalkulation, inkl.:
An- und Abtransport sämtlicher Geräte und Hilfsmittel,
Einrichten und Räumen der Arbeitsstelle,
Aufnahme und Absteckung der Spundwandachse,
Vorhalten und Umsetzen der Ramm- beziehungsweise Rüttelgeräte,
Ausrichten, Führen und lotrechtes Einbringen der Spundbohlen,
Herstellen sämtlicher Anschlüsse und Eckausbildungen,
erforderlicher Schneid-, Schweiß- und Anpassungsarbeiten,
Vorhalten des Verbaus für die Dauer der Baumaßnahme,
Ziehen der Spundbohlen nach Abschluss der Arbeiten,
Abtransport der Spundbohlen und Geräte,
Verfüllen und Verdichten der durch das Ziehen entstandenen Hohlräume.

Die Spundwand ist nach den anerkannten Regeln der Technik sowie den statischen und geotechnischen Vorgaben herzustellen.

Abrechnungseinheit: m² Spundwandfläche
Abrechnung nach Länge der Spundwandachse multipliziert mit der tatsächlich eingebrachten Bohlenlänge.
Menge: 285,000 m2

**01.02.016 Reinigung der Ein- und Ausfahrt "Baustelle"**
Reinigung der Ein- und Ausfahrt "Baustelle"

Es ist damit zu rechnen, dass durch den
Baustellenverkehr, insbesondere durch die Abfuhr des Bauschuttes und die Anlieferung der Verfüllmassen mit erheblichen Verschmutzungen der Fahrbahn "Jägerstraße" entstehen werden.

Durch den Auftragnehmer sind diese Verschmutzungen nach Bedarf durch geeignete
Maßnahmen (Einsatz einer Kehrmaschiene oder
Vergleichbarem) zu beseitigen.

Die Kalkulation hat inkl. aller erforderlichen Nebenkosten zu erfolgen.

Kommt es aufgrund einer schlechten Fahrbahnreinigung zu Forderungen Dritter, werden diese an den AN weitergeleitet und sind zu dessen Lasten zu regeln.
Menge: 36,000 St

**01.02.017 Lieferung und Aufstellen Fledermausturm**
Lieferung und Aufstellen Fledermausturm

Lieferung und Aufstellen eines Fledermausturm
(z.B. Hersteller Bio-Clean GmbH).
Aufbauort befindet sich ca. 1.000m von der Baustelle entfernt.

Ausführung:
Mehrschichtplatten
Verblendung mit Lärchenholz unbehandelt
geeignet als Wochenstube mit unterschiedlichen Klimazonen
Durchmesser ca. 0,80 x 0,80 m
Dachausführung mit Flüssigkunststoff vollflächig versiegelt, in anthrazit oder Alu Blech Haube das Dach kann Optional einen Aufsatz mit 16 Nistkästen für Sperlinge, Stare oder Meisen an den Traufseiten ausgestattet werden.
Zusätzlich kann die Außenhaut als Specht Schutz und zur Schaffung zusätzlicher Quartiere mit Strukturierten Blech verkleidet werden.
Der Mast ist als Kastenprofil verzinkt mit einer Fußplatte als Kippmastaufnahme gefertigt.
Traufhöhe ca. 5,0 m

Kalkulation inkl. aller notwendigen
Nebenkosten.
Menge: 1,000 St

**01.02.018 Lieferung und Errichtung Artenschutzturm "Typ 2"**
Lieferung und Errichtung Artenschutzturm
"Typ 2"

Der Typ 2 muss Mauersegler geeignet sein. Die
Ausbildung und die Baubeschreibung ist aus dem
beigefügten Merkblatt zu entnehmen.
Die im Merkblatt enthaltenen Leistungen sind
vollumfänglich in dieser Position mit einzukalkulieren.

Lieferung, fachgerechtes Aufstellen, inkl. notwendiger
Statik und erforderlicher Umfeldbegrünung.
Aufbauort befindet sich ca. 1.000m von der Baustelle entfernt.

Kalkulation, inkl. aller erforderlicher Nebenkosten.
Menge: 1,000 St

#### Hauptabschnitt 01.03 Baustelleneinrichtung für gefährliche Abfälle

*Hinweis: Der Auftragnehmer hat kontaminierte Bereiche, .....*
Der Auftragnehmer hat kontaminierte Bereiche, in denen er Bauarbeiten durchführt, gegen den Zutritt Unbefugter einzuzäunen. An der Umzäunung sind zusätzlich der bestehenden
Gefährdung entsprechende Warnzeichen anzubringen. Die Zeichen müssen der BG-Vorschrift "Sicherheits- und
Gesundheitsschutzkennzeichnung am Arbeitsplatz" (BGV A8, bisherige VBG 125) entsprechen. Erforderliche
Personen- und Fahrzeugschleusen sind in die Umzäunung einzubeziehen.
In kontaminierten Bereichen dürfen Sozialräume, Büros, Labors, Unterkünfte, Werkstätten und Lagerräume nicht errichtet und bereits vorhandene derartige Anlagen nicht benutzt werden. Dies gilt nicht, wenn sichergestellt  ist, dass mit Gefahrstoffen belastete Gase, Dämpfe oder Stäube nicht in diese Anlagen eindringen können bzw. in bestehenden Anlagen nicht vorhanden sind.
Der Auftragnehmer hat sicherzustellen, dass zwischen den in kontaminierten Bereichen liegenden Arbeitsstellen
und zwischen diesen und mindestens einer außerhalb des kontaminierten Bereiches
liegenden, ständig besetzten Stelle die Möglichkeit zur Verständigung besteht. Erforderlichenfalls sind hierfür geeignete
Hilfsmittel, z.B. Telefon, Funksprechgeräte, zu verwenden.

Der Auftragnehmer hat für das Umkleiden und die sanitären Bedürfnisse der Versicherten eine Schwarz-Weiß-Anlage einzurichten, zu unterhalten und für eine sachgerechte
Benutzung zu sorgen. Die Räume müssen so ausgestattet sein, dass jederzeit eine Raumtemperatur von mindestens 21 ºC erreicht werden kann. Räume und Unterkünfte müssen der Anzahl der Versicherten entsprechend bemessen sein und im Übrigen der Arbeitsstättenverordnung sowie den zugehörigen Arbeitsstätten-Richtlinien entsprechen und arbeitstäglich - im Bedarfsfalle häufiger - gründlich gereinigt werden.
Eine Schwarz-Weiß-Anlage besteht in der Regel aus 3 mit einander verbundenen Räumen. Der dem öffentlichen Straßenbereich bzw.
Eingangsbereich zugewandte Teil
dient als sogenannter Weiß-Bereich dem
Ablegen, Aufbewahren und späteren Wiederanlegen der Straßenkleidung und
gegebenenfalls auch als Aufenthaltsraum. Der anschließende Mittelteil (Sanitärbereich) enthält die sanitären Einrichtungen,
z.B. Waschbecken, Duschen, Toiletten. Auf der dem kontaminierten Arbeitsbereich zu gewandten Seite schließt sich an den Sanitärbereich der sogenannte Schwarz-Bereich an, der dem Anlegen und späteren Ablegen und Aufbewahren der Arbeitskleidung dient.
Zum Vorreinigen verschmutzter Arbeitskleidung,
insbesondere der Stiefel sowie zum Vermeiden der Übertragung von Schmutz aus dem Arbeitsbereich in den Schwarz
-Bereich der Schwarz-Weiß-Anlage, hat der
Auftragnehmer unmittelbar vor dem Zugang zum
Schwarz-Bereich der Schwarz-Weiß-Anlage geeignete Einrichtungen zu schaffen.
Solche Einrichtungen sind z. B.
Stiefelwaschanlagen (als Durchwatbecken oder mit Gitterrosten abgedeckte Wannen) mit Reinigungsbrausen oder -bürsten,
Duschen für Schutzkleidung,
Stiefelwechselplatz.

Für die Aufbewahrung kontaminierter Geräte und
Werkzeuge muss innerhalb des umzäunten Bereiches ein besonders gekennzeichneter Lagerraum vorhanden sein.
Der Raum muss ausreichend belüftet sein. Bei
künstlicher Belüftung ist, wenn die Gefahr der
Übertragung von Gefahrstoffen besteht, die Abluft durch geeignete Filter zu führen und zu reinigen.
Zur Verhütung der Übertragung von Gefahrstoffen in nicht kontaminierte Bereiche
müssen entsprechende Dekontaminations-Einrichtungen vorhanden sein und -Maßnahmen getroffen werden.

Sind bei Bauarbeiten in kontaminierten Bereichen Kenntnisse über Windstärke und Windrichtung, Luftdruck und Luftfeuchte,
Umgebungstemperatur, Niederschlagsmengen
erforderlich, müssen entsprechende Messgeräte auf der Baustelle vorhanden sein.

Diese Aufwendungen sind, wenn nicht anders erwähnt in die Einheitspreis einzurechnen.

**01.03.001 Maßnahmen zum Arbeits- und Gesundheitsschutz, persönliche Schutzausrüstung**
Maßnahmen zum Arbeits- und Gesundheitsschutz,
persönliche Schutzausrüstung

Für die bei der Gebäudeentkernung erforderlichen Sanierungsarbeiten zum fachgerechten Ausbau von
Asbest, KMF sowie Produkten die mit PAK belastet sind (gemäß TRGS 519, 521 und 551, LAGA M23) und für alle
in den folgenden Positionen beschriebenen Sanierungs- und Entkernungsarbeiten muss die Bereitstellung und Pflege der über den üblichen Standart hinausgehenden
persönlichen Schutzausrüstung (PSA) pro einzusetzenden Mitarbeiter garantiert sein.
die spezifische PSA pro aktivem Mitarbeiter muss mindestens aus den folgenden Schutzartikeln bestehen:

Einwegschutzanzüge mit Kapuze mind. der Kategorie 3,
Typ 5 nach EU PSA-Richtlinie 1992
Sicherheitsstiefel: EN 345, S5 (Gummistiefel)
Halbmaske, CE Kat. III, EN 140 mit
Kombinationsfilter CE Kat.III nach EN 12941, 12942,
141, 143 Typ A2P3
Partikelfilter CE Kat. III, EN 143, 148-1 Typ P3 SL

Für die gebrauchte PSA sind verschließbare
Sammelbehälter vorzuhalten und zu verwenden.

Weitere wichtige Schutzartikel:

großer Verbandskasten TYP E DIN 13 196 (groß) oder zwei kleine Verbandskästen DIN 13 157 (klein) 6 Augenduschen bzw. Augenspülflaschen,
Gummistiefel, Polymerstiefel.
Menge: 1,000 St

**01.03.002 persönliche Schutzausrüstung für Besucher**
persönliche Schutzausrüstung für Besucher

Aufstellung der PSA für Besucher (AG,
Gewerbeaufsichtsamt usw.)

Pro Besucher gilt es folgende Gegenstände
bereitzuhalten:

Augenschutzbrille
Einweganzüge mit Kapuze  mind. Kategorie 3 Typ 5 nach EU PSA - Richtlinie 1992
feste Arbeitshandschuhe
Gehörschutz Sicherheitsbauhelm
Halbmaske, CE Kat. III, EN 140 mit
Kombinationsfilter CE Kat.III nach EN 12941, 12942, 141, 143 Typ A2P3
Partikelfilter CE Kat. III, EN 143, 148-1 Typ P3 SL

Für die gebrauchte PSA sind verschließbare
Sammelbehälter vorzuhalten und zu verwenden.
Menge: 5,000 St

**01.03.003 Baustelleneinrichtung für Asbest- und KMF-Sanierung einrichten, vorhalten, demontieren**
Baustelleneinrichtung für Asbest- und KMF-Sanierung einrichten, vorhalten, demontieren

Für die Arbeiten zur Asbest-/KMF-Sanierung müssen, geeignete Industriesauger (Kategorie H): 10 St.Sprühgeräte für Restfaserbindemittel sowie zugehörige
Füllmittel: 500 l
Asbest- / Kamilitaufkleber: 70 St.

bereitgehalten werden.
Menge: 1,000 St

**01.03.004 Baustelleneinrichtung für PAK-Sanierung einrichten, vorhalten, demontieren**
Baustelleneinrichtung für PAK-Sanierung einrichten, vorhalten, demontieren

Für die Arbeiten zur PAK-Sanierung in den Fußboden-und Drempelbereichen müssen, geeignete Schutzausstattungen bereitgehalten werden.
Menge: 1,000 St

#### Hauptabschnitt 01.04 Probenahme und Analytik

**01.04.001 Probenahmen Bauschutt**
Probenahmen Bauschutt

In Ergänzung der bereits vorliegenden Untersuchungen (Grundlage einer fachgerechten Entsorgung) sind 5 Stück Haufwerksproben zu entnehmen.
Die Entnahme hat nur durch zugelassene Personen zu erfolgen. Grundvoraussetzung ist die Zulassung laut LAGA PN 98.

Entnahme von 5 Stück Mischproben nach Vorgaben des AG, inkl. aller Verbrauchsmaterialien und Technik.

Kalkulation inkl. aller erforderlichen Nebenarbeiten und Kosten.
Menge: 5,000 St

**01.04.002 Probenahme Styropor**
Probenahme Styropor

In Ergänzung der bereits vorliegenden Untersuchungen (Grundlage einer fachgerechten Entsorgung) sind 3 Stück Styropormischproben aus den abgesammelten Materialien der 3-schichtigen Außenwandplatten zu entnehmen.
Die Entnahme hat nur durch zugelassene Personen zu erfolgen. Grundvoraussetzung ist die Zulassung laut LAGA PN 98.

Entnahme von 3 Stück Mischproben nach Vorgaben des AG, inkl. aller Verbrauchsmaterialien und Technik.

Kalkulation inkl. aller erforderlichen Nebenarbeiten und Kosten.
Menge: 3,000 St

**01.04.003 Probenahme Bodenproben**
Probenahme Bodenproben

aus den anzulegenden Haufwerken "Aushub" sind 15 Stück Haufwerksproben zu entnehmen.
Die Entnahme hat nur durch zugelassene Personen zu erfolgen. Grundvoraussetzung ist die Zulassung laut LAGA PN 98.

Entnahme von 15 Stück Mischproben (1 Mischprobe besteht aus mindestens 20 Einzelproben) nach Vorgaben des AG, inkl. aller Verbrauchsmaterialien und Technik.

Kalkulation inkl. aller erforderlichen Nebenarbeiten und Kosten.
Menge: 15,000 St

**01.04.004 Analytik Paket 1**
Analytik Paket 1

Chemische Aufbereitung und Untersuchnung, sowie Darstellung der Analysenergebnisse im Vergleich mit den Richtwerten.
Untersuchung und Bewertung laut den Vorgaben aus dem Amtsblatt Nr. 13 für Brandenburg (05.04.2023). Die Anforderungen an den Untersuchungsumfang laut "Spiegeleinträge" sind umzusetzen.

Kalkulation inkl. aller erforderlichen Nebenarbeiten und Kosten.
Menge: 5,000 St

**01.04.005 Analytik Paket 2**
Analytik Paket 2

Chemische Aufbereitung und Untersuchnung, sowie Darstellung der Analysenergebnisse im Vergleich mit den Richtwerten.
Untersuchung und Bewertung laut den Vorgaben EBV, RC-Material.

Kalkulation inkl. aller erforderlichen Nebenarbeiten und Kosten.
Menge: 5,000 St

**01.04.006 Analytik Paket 3**
Analytik Paket 3

Chemische Aufbereitung und Untersuchnung, sowie Darstellung der Analysenergebnisse im Vergleich mit den Richtwerten.
Untersuchung und Bewertung auf HBCD, LHKW / FCKW.

Kalkulation inkl. aller erforderlichen Nebenarbeiten und Kosten.
Menge: 3,000 St

**01.04.007 Analytik Paket 4**
Analytik Paket 4

Chemische Aufbereitung und Untersuchnung, sowie Darstellung der Analysenergebnisse im Vergleich mit den Richtwerten.
Analytik laut BBodschV, Wirkungspfad Boden-Grundwasser (Anhang 2, Tabell 1 und 2 und Wirkungspfad Boden-Mensch, Anhnag 2, Tabelle 4.

Kalkulation inkl. aller erforderlichen Nebenarbeiten und Kosten.
Menge: 15,000 St

#### Hauptabschnitt 01.05 Einsatz SiGeKo

**01.05.001 Einbindung eines SiGeKo**
Einbindung eines SiGeKo

Einbindung einer Fachkraft Arbeitsschutz-, Sicherheits- und Gesundheitsschutz-koordinators.

Die Fachkraft muss nach den gesetzlichen Bestimmungen die Baustelle über die gesamte Bauzeit betreuen (inkl.
Umsetzung RAB 30 B / C und §4, Arbeitsschutzgesetz)

Die Erarbeitung der notwendigen Unterlagen laut Baustellenverordnung sind einzukalkulieren.

Kalkulation inkl. aller erforderlichen Nebenarbeiten und Kosten.
Menge: 1,000 St

#### Hauptabschnitt 01.06 Rückbau- und Abbrucharbeiten

**01.06.001 Rückbau der Dachhaut AVV 170302**
Rückbau der Dachhaut AVV 170302

Rückbau der DAchhaut aus AVV 170302 auf den Gebäuden unter Beachtung der Anforderungen des Arbeits- und Gesundheitsschutzes.

Beachte Arbeitsschutzanforderung für Arbeitshöhe bis 20m über Geländeoberkante

Das anfallende Material ist fachgerecht
auf Nachweis zu entsorgen, inklusive
aller Nebenkosten.

Kalkulation inkl. aller erforderlichen Nebenkosten.
Menge: 1310,000 m2

**01.06.002 Rückbau der Dachhaut AVV 170903***
Rückbau der Dachhaut AVV 170903*

Rückbau der asbest- und teerhaltigen Dachhaut der Gebäude bis 5cm Stärke (AVV 170903*) - unterhalb von Bereich der AVV 170302) durch emissionsarmes Verfahren, Tätigkeiten mit geringer Exposition entsprechend TRGS
519 (Nr. 2.9): im BT 40-Verfahren; Entfernen
asbesthaltiger, ausgehärteter  Kleber und plastischer Materialien auf festen mineralischen Untergründen" bzw. mit Gleichwertigkeitsnachweis  nach TRGS 519 und
LAGA M23.

Unter Beachtung der gesetzlichen Vorschriften und den Hinweisen der Berufsgenossenschaft inkl. aller erforderlichen Nebenkosten. Die relevanten Forderungen
der DGUV 101-004, der Merkblätter der SBB mbH und der Gefahrstoffverordnung sind umzusetzen und soweit nicht anders erwähnt in die Einheitspreise einzurechnen.

Beachte Arbeitsschutzanforderung für Arbeitshöhe bis 20m über Geländeoberkante

Das anfallende Material ist fachgerecht
auf Nachweis zu entsorgen, inklusive
aller Nebenkosten.

Kalkulation inkl. aller erforderlichen Nebenkosten.
Menge: 590,000 m2

**01.06.003 Rückbau Dämmwolle / Dämmplatten im Drempelbereich**
Rückbau Dämmwolle/Dämmplatten im Drempelbereich - AVV 170603*

Rückbau und Entsorgung der Dämmung des Drempelbereiches aus Mineralwolle (bis 24cm Dicke) unter Beachtung der
gesetzlichen Vorschriften (Umgang mit "alten"
Mineralwollen-Dämmstoffen-TRGS 521) und den Hinweisen der Berufsgenossenschaft (mit mindestens Schutzstufe 2), inkl. Befeuchtung während des Ausbaues und zur Bindung der Restfasern, inkl. aller erforderlichen Nebenkosten.
Die relevanten Forderungen der DGUV 101-004 und der
Gefahrstoffverordnung sind umzusetzen und soweit nicht anders erwähnt in die Einheitspreise einzurechnen.

Das anfallende Material ist fachgerecht
auf Nachweis zu entsorgen, inklusive
aller Nebenkosten.

Kalkulation inkl. aller erforderlichen Nebenkosten und unter Berücksichtigung der Zugänglichkeit des Drempels nur über Luken
im Treppenhaus.
Menge: 1290,000 m2

**01.06.004 Rückbau von Morinolfugen**
Rückbau von Morinolfugen - AVV 170605*

Rückbau und Entsorgung von Morinolfugenkitt
(asbesthaltig) in Außenfugen, den Loggieninnenseiten, den Anschlüssen der in den Fensterlaibungen unter
Beachtung der Forderungen des Amtes für Arbeitsschutz und der Berufsgenossenschaft.
Die relevanten Forderungen der DGUV 101-004, TRGS und der Gefahrstoffverordnung sind umzusetzen und soweit nicht anderes erwähnt in die Einheitspreise einzurechnen.

Hinweis:
Bei warmen Temperaturen können die
Morinolfugen herausgezogen werden. Ansonsten müssen die Fugen unter Beachtung der
Arbeitsschutzbestimmungen ausgepresst bzw. ausgestemmt werden.
Der Einsatz einer Hebebühne ist einzukalkulieren.

Das anfallende Material ist fachgerecht
auf Nachweis zu entsorgen, inklusive
aller Nebenkosten.

Kalkulation inkl. aller erforderlichen Nebenkosten.

(Angaben der LV Menge m = lfdm.)
Menge: 1160,000 m

**01.06.005 Rückbau von Kanalelementen (asbesthaltig)**
Rückbau von Kanalelementen (asbesthaltig) -
AVV 170605*

Rückbau und Entsorgung von Kanalelementen (Asbestart Chrysotil, mindestens 25%, schwach gebunden) im Bereich der Bäder in
ausgewählten Wohneinheiten, Kellern und Dachbereiche.
Die gültigen Vorschriften und daraus resultierendem Zwangspunkte sind in die Einheitspreise einzukalkulieren (auch Freimessung von jeder
betroffenen Wohneinheit und Kellerbereiche nach dem Rückbau der Sokalitplatten als Bestätigung für das Amt für Arbeitsschutz).
Dies betrifft auch arbeitsschutzrechtliche
Zwangspunkte.
Die asbesthaltigen Baustoffe dürfen nur in Folie verpackt transportiert werden.

Alternativ zur AVV 170605* kann auch die AVV 170601* oder AVV 170903* verwandt werden. Dieses ist nur zulässig, wenn die Endentsorgungsanlage diese Stoffe
unter dieser AVV annehmen kann und bei der
"betriebsinternen Bezeichung" eindeutig Sokalit ausgewiesen ist.

Kalkulation inkl. aller Nebenkosten.
Beachte:
Die Entsorgung wird nicht gesondert vergütet.

Das Material ist zu selektieren / auszusortieren, ist fachgerecht auf Nachweis zu entsorgen, inklusive aller Nebenkosten.
Menge: 465,000 m2

**01.06.006 Rückbau Dämmwolle Rohrummantelung**
Rückbau Dämmwolle Rohrummantelung - AVV 170603*

Rückbau und Entsorgung der Rohrummantelung (Vor- und Rücklauf) aus Mineralwolle (Durchmesser 20cm / Teerpappe, AVV
170903* umwickelt (teilweise Plastikmantel) unter Beachtung der gesetzlichen Vorschriften (Umgang mit "alten" Mineralwollen-Dämmstoffen-TRGS 521) und den Hinweisen der Berufsgenossenschaft (mit mindestens
Schutzstufe 2), inkl. Befeuchtung während des Ausbaues und zur Bindung
der Restfasern, inkl. aller erforderlichen Nebenkosten.
Die relevanten Forderungen der DGUV 101-004 und der Gefahrstoffverordnung sind umzusetzen und soweit nicht anders erwähnt in die Einheitspreise einzurechnen.

Das anfallende Material ist fachgerecht
auf Nachweis zu entsorgen, inklusive
aller Nebenkosten.

Abrechnung: m = lfdm

Kalkulation inkl. aller erforderlichen Nebenkosten.
Menge: 310,000 m

**01.06.007 Rückbau Planasbest (asbesthaltig) technische Anlagen**
Rückbau Planasbest (asbesthaltig) technische Anlagen

Rückbau und Entsorgung von vereinzelten
Planasbestplatten (AVV 170605*) hinter den Elektroanschlüssen (Hausanschluss / Wohnungsanschluss-Schaltkasten).
Die gültigen Vorschriften und daraus resultierende Zwangspunkte sind in die Einheitspreise einzukalkulieren.
Die asbesthaltigen Baustoffe dürfen nur in Folie verpackt transportiert werden.

Das anfallende Material ist fachgerecht
auf Nachweis zu entsorgen, inklusive
aller Nebenkosten.

Kalkulation inkl. aller Nebenkosten.
Menge: 36,000 m2

**01.06.008 Freimessung nach Asbestrückbau**
Freimessung nach Asbestrückbau

nach dem Rückbau der asbesthaltigen Bauteile ist die gesetzlich geforderte Freimessung der betroffenen Räume durchzuführen.

Kalkulation inkl. aller erforderlichen Nebenkosten.
Menge: 12,000 St

**01.06.009 Schaffung der Baufreiheit für das gesamte Gebäude**
Schaffung der Baufreiheit für das gesamte Gebäude

dazu gehören
- Entrümpelung von Sperrmüll, Unrat und
  Restmobiliar;
- Entfernen der Kunststoff- und
  textilen Bodenbeläge, geklebt
- Entfernen sämtlicher verschiedenartiger
  Kanäle und Schachtverkleidungen,
  einschliesslich der Isoliermaterialien
- Rückbau der Türen, Türrahmen,
  Fensterbänke,
- Entfernen der Gasherde, ggf. Gasthermen
  Küchenausstattung etc.
- Demontage der elektrischen Anlagen,
  Hausanschlüsse, Schaltkästen, Innen- und Aussenbeleuchtung,
  etc.
- Rückbau der Anlagen für die
  Abwasserentsorgung und
  Trinkwasserversorgung
  bis 1m vor dem Gebäude, einschließlich
  Rohrleitungen,Fußbodenabläufe,
  Sanitärkeramik, Armaturen etc.
- Rückbau der Hauseingangstüren,
  Zählerschränke etc.
- Entfernen sämtlicher Einbauteile aus
  Holz, Metall, Kunststoff, Keramik,
  einschließlich  Holzverschalungen,
  Gardinenstangen, Einbauregale etc.
- Demontage sämtlicher Verblechungen
  am Dach und an der Fassade, Dachfenster,
  Fenstergitter, Geländer
- Demontage der Dacheinbauteile,
  Entlüfter,  Einläufe,
  Blitzschutzanlage,
- Restberäumung des Dachgeschosses von
  Mineralwolle,
- Demontage der Eingangsüberdachung,
  Fußabtreter, einschließlich
  Befestigungsmittel
- Beseitigung von Taubenkot auf Loggien
  (Taubenkot = 25 m³).

Vergleiche ergänzend dazu Baubeschreibung in der Vorbemerkung und Entsorgungskonzept als Anlage.

Das anfallende Material ist fachgerecht auf Nachweis zu entsorgen, inklusive aller Nebenkosten.

BEACHTE:
Sämtliche sonstigen Wertstoffe sind bei der Kalkulation nicht zu berücksichtigen.
Menge: 23849,220 m3uR

**01.06.010 Selektiver Abbruch Estrich EG und Obergeschosse**
Selektiver Abbruch Estrich EG und Obergeschosse

In Vorbereitung des maschinellen Abbruches ist der Estrich D im Mittel = 5cm (AVV 170106* bzw. 170801*) mittel Stemmarbeiten im EG und den Obergeschossen, sowie dem Dachgeschoss aufzubrechen und aufzunehmen.

Selektiver Abbruch bzw. Selektierung der
Estrich-Schichten, 5cm stark (gefährlicher Abfall 170106* bzw. 170801*) - mittels Stemmarbeiten.

Die Arbeiten haben unter Beachtung der DGUV 101-004 zu erfolgen.

Die Kontaminanten sind Sulfate, PAK und Phenole.

In dieser Position sind alle damit verbundenen
Zusatzaufwendungen zu kalkulieren.

Das Material ist zu selektieren / auszusortieren.
Menge: 6250,000 m2

**01.06.011 Entsorgung der selektiven Abbruchmassen AVV 170106* bzw. 170801***
Entsorgung der selektiven Abbruchmassen
(AVV 170106* bzw. AVV 170801*)

Verladung, Transport und Entsorgung der Materialien aus dem selektiven Abbruch des
Estrichs.
Diese Materialien sind als AVV 170106* bzw. 170801* zu betrachten.

Das Material ist fachgerecht auf Nachweis zu
entsorgen, inkl. elektronische Nachweisführung.

Kalkulation inklusive aller Nebenkosten.
Menge: 635,000 t

**01.06.012 Selektiver Abbruch / Rückbau Teerpappe**
Selektiver Abbruch / Rückbau Styropr/Kamilit
und Teerpappe / Ölpapier

Nach dem Ausbau der Estrichschichten sind die
unterliegenden Dichtungen zu entfernen.

Selektiever Rückbau bzw. Selektierung der
Teerpappen (1cm) AVV 170903* und Kamilit AVV 170603* (1cm), Gummischrott (AVV 191204 bzw. 170903*) im Fußbodenbereich  (gefährlicher Abfall) Die Arbeiten haben unter Beachtung der DGUV 101-004 zu erfolgen.

Die Kontaminanten der Teerpappen sind PAK, MKW und Phenole.

In dieser Position sind alle damit verbundenen
Zusatzaufwendungen zu kalkulieren.

Das Material ist zu selektieren / auszusortieren und
in geeignete Behältnisse zu
verbringen.
Menge: 6250,000 m2

**01.06.013 Entsorgung der selektierten WHO-faserhaltigen**
Entsorgung der selektierten WHO-faserhaltigen
Teerpappen (AVV 170903*)

Verladung, Transport und Entsorgung der Materialien aus dem Abbruch / Selektierung der
Fußböden der EG und OG's.

Das Material ist fachgerecht auf Nachweis zu entsorgen.
Das elektronische Nachweisverfahren ist zu beachten und umzusetzen.

Kalkulation inklusive aller Nebenkosten
Menge: 39,000 t

**01.06.014 Entsorgung der selektierten Dämmmaterialien**
Entsorgung der selektierten Dämmmaterialien
(AVV 170603*)

Verladung, Transport und Entsorgung der Materialien "170603* - Kamilit" aus dem Abbruch / Selektierung Fußboden EG und OG's.

Das Material ist fachgerecht auf Nachweis zu entsorgen.
Das elektronische Nachweisverfahren ist zu beachten und umzusetzen.

Kalkulation inklusive aller Nebenkosten.
Menge: 7,900 t

**01.06.015 Entsorgung des selektierten Gummischrott**
Entsorgung des selektierten Gummischrott
(AVV 191204* bzw. 170903*)

Verladung, Transport und Entsorgung der Materialien "Kunststoff und Gummi" aus dem Abbruch / Selektierung
Fußboden EG und OG's.

Das Material ist fachgerecht auf Nachweis zu entsorgen.
Das elektronische Nachweisverfahren ist zu beachten und umzusetzen.

Kalkulation inklusive aller Nebenkosten.
Menge: 18,000 t

**01.06.016 Abbruch des Objektes**
Abbruch des Objektes

Kompletter Abbruch der mehrgeschossigen,
vollunterkellerten Wohngebäude, vom
Typ WBS 70/5 (siehe Baubeschreibung in
den Vorbemerkungen und Entsorgungskonzept) mit
definierter Tiefenenttrümmerung (Beachte
Fundamentstärken bis 1,5m und Bodenplattenstärke bis 80cm, einschließlich nachfolgend aufgeführter, Konstruktionsteile (vergleiche dazu auch Baubeschreibung in den Vorbemerkungen):

- Streifenfundamente, Bodenplatte (bis 80cm
  Stärke) unter dem Keller mit Estrich,
  Dämmung, inklusive der notwendigen
  Erdarbeiten zur Freilegung des Kellers;
- Aussen- und Innenwände aus
  Stahlbetonplatten auf der Loggiaseite mit
  innenliegender
  Wärmedämmung (3-Schichtplatten Beton-
  Styropor 70%/ Kamilit 30% - Beton)), von
  Innen verputzt,  gefließt,
  Plattentrennung / Aufspalten für
  alle 3-schichtige Außenwandplatten zwingend
  erforderlich - siehe dazu "Merkblatt der
  Bundesländer" als Anlage)),
- Geschossdecken aus Stahlbeton
- Loggien aus Stahlbeton
- Treppenanlagen aus Stahlbeton mit
  Geländer aus Metall
- Dachkonstruktion aus Stahlbetonkassetten
  (AVV 170106*), siehe nachfolgende
  Zulageposition,
- Überdachung, Bodenplatte und Treppen,
  Eingangsbereiche

Das Anlegen / Beseitigen eines Kiesbettes zur
"Aufspaltung" der Sandwichplatten ist mit
einzukalkuieren.

Das Material ist zu selektieren / auszusortieren, ist fachgerecht auf Nachweis
zu entsorgen, inklusive aller Nebenkosten.

Eine gesonderte Vergütung für die Entsorgung erfolgt nicht.

Ein Vor-Ort Recycling ist nicht zulässig!!!
Menge: 23849,220 m3uR

**01.06.017 Zulageposition für Anlegen eines Kiesbettes**
Zulageposition für Anlegen eines Kiesbettes

Zur Gewährleistung eines erschütterungsarmen Abbruches sind ausreichend dimensioniertes Kiesbette anzulegen.

Die Kalkulation hat inklusive aller Materialan- und -ablieferungen, der dadurch bedingten Baustelleneinrichtung und Schutzvorkehrungen zu erfolgen.

Die Entsorgung des ggf. durch Abfälle (Styropor, Kamilit etc.) verunreinigten Kiesbettes ist ebenfalls mit einzukalkulieren.
Alle für die fachgerechte Trennung erforderlichen Kosten sind in die
Einheitspreis einzukalulieren.

Kosten inkl. aller Nebenaufwendungen.
Menge: 1,000 psch

**01.06.018 Selektiver Abbruch Kellerwände**
Selektiver Abbruch Kellerwände

In Ergänzung zur  LV-Position
"Abbruch des Objektes" ist diese Position zu
kalkulieren.

Selektiever Abbruch bzw. Selektierung der
 Kellerwände  mit teerhaltigen Anstrich (gefährlicher Abfall 170106*).

Die Kellerwände sind durch die teerhaltigen Anstriche als AVV 170106* zu betrachten (gefährlicher Abfall).
Die Arbeiten haben unter Beachtung der DGUV 101-004 zu erfolgen.

Die Kontaminanten sind PAK und MKW.

In dieser Position sind alle damit verbundenen
Zusatzaufwendungen zu kalkulieren.

Das Material ist zu selektieren und auszusortieren.
Menge: 526,000 m2

**01.06.019 Entsorgung der selektiven Abbruchmassen**
Entsorgung der selektiven Abbruchmassen
(AVV 170106*)

Verladung, Transport und Entsorgung der Materialien
aus dem selektiven Abbruch der  Kellerwände mit teerhaltigen Anstrich.
Diese Materialien sind als AVV 170106* zu betrachten.

Das Material ist fachgerecht auf Nachweis zu
entsorgen, inkl. aller erforderlichen
Nachweisverfahren und Gebühren.

Kalkulation inklusive aller Nebenkosten.
Menge: 276,000 t

**01.06.020 Zulageposition Abbruch Dachkassettenplatten**
Zulageposition Abbruch Dachkassettenplatten

In Ergänzung zur LV-Position "Abbruch des Objektes" ist diese Position zu kalkulieren.

Selektiver Abbruch bzw. Selektierung der
Dachkassettenplatten mit teerhaltigen Anstrich
(gefährlicher Abfall 170106*).

Die Arbeiten haben unter Beachtung der DGUV 101-004 zu erfolgen.

Die Kontaminanten sind PAK und MKW.

In dieser Position sind alle damit verbundenen
Zusatzaufwendungen zu kalkulieren.

Das Material ist zu selektieren und auszusortieren.
Menge: 1480,000 m2

**01.06.021 Entsorgung der selektiven Abbruchmassen**
Entsorgung der selektiven Abbruchmassen
(AVV 170106*)

Verladung, Transport und Entsorgung der Materialien aus dem selektiven Abbruch der  Dachkassettenplatten mit
teerhaltigen Anstrich.
Diese Materialien sind als AVV 170106* zu betrachten.

Das Material ist fachgerecht auf Nachweis zu
entsorgen, inkl. aller erforderlichen
Nachweisverfahren und Gebühren.

Kalkulation inklusive aller Nebenkosten.
Menge: 760,000 t

**01.06.022 Zulageposition für Fundamenttiefen von 1,5m-2,5m**
*** Bedarfsposition ohne GB
Zulageposition für Fundamenttiefen von 1,5m-2,5m

Aufgrund von schlechten Baugrundverhältnissen sind lokal begrenzte Fundamenttiefen von mehr als 1,5m zu vermuten.
Die zusätzlichen Aufwendungen sind für Fundamenttiefen /-stärken von 1,5m -2,5m zu kalkulieren.

Das Material ist zu selektieren / auszusortieren und ist fachgerecht auf Nachweis zu entsorgen, inklusive
aller Nebenkosten.

Eine gesonderte Vergütung für die Entsorgung erfolgt nicht.

Kosten inkl. aller Nebenaufwendungen.
Menge: 110,000 m3

**01.06.023 Zulageposition für die Offenhaltung Baugruben**
Zulageposition für die Offenhaltung Baugruben

Die Baugruben der Objekte Jägerstraße 6-9 und 10-13 sind je 4 Wochen offenzuhalten.
Diese Verfüllung ist erst nach schriftlicher Freigabe zulässig. Dieser geht eine Abnahme des späteren Eigentümers der Fläche voraus.

Kalkulation inkl. aller Nebenkosten, auch für die Böschungssicherung und ggf. sporadisches Abpumpen von Niederschlags- und Schichtenwasser.
Menge: 2,000 St

**01.06.024 Erschließungsflächen abbrechen**
Erschließungsflächen abbrechen

Erschließungsflächen aus Betonrechteckpflaster und Gehwegplatten (Hauszugänge, Nebenwege) aufbrechen und aufnehmen, inklusive
der Bordeinfassung, einschließlich
Herstellen gerader Abbruchkanten zu
angrenzenden Flächen.

Das Abbruchmaterial ist fachgerecht auf
Nachweis zu entsorgen, inklusive aller
Nebenkosten.
Menge: 2200,000 m2

**01.06.025 Abbruch Nebenanlagen**
Abbruch Nebenanlagen

Kompletter Abbruch der Außenanlagen,
die das Gebäude unmittelbar umgeben,
dazu gehören:

- Wäschestangen
  (insgesamt 6 Felder mit 18 Stützen)
- Müllplatzbefestigung (4mx4m aus Betonpflastersteinen)
- Zuwegung aus Betonsteinpflaster 400 m²)
- Rückbau von 4 Metallbeleuchtungsmasten
- Sandkastenanlage, inkl. Einfasssung aus Holz,
  umlaufende Befestingung mit Betongehwegplatten, 2 Bänke.

Das Material ist fachgerecht auf
Nachweis zu entsorgen, inklusive aller
Nebenkosten.

Die entstandenen Beräumungsflächen sind mit
anzuliefernden Füllboden auszugleichen
und fachgerecht zu verdichten.
Menge: 1,000 psch

**01.06.026 Abtragen von Böden und Haufwerksbildung**
Abtragen von Böden und Haufwerksbildung

im Außenbereich der Objekte wurden im Zuge von Baugrunduntersuchungen verunreinigte Böden lokalisiert.
Die Böden sind aufgrund der Sulfatgehalte (1.100mg/l) als AVV 170503* zu betrachten.

Die betroffenen Bereiche (nach Vorgaben des AG) sind auszuheben (Aushubtiefe bis 1,50m), bis 150m zu transortieren und als Haufwerke zu je 500m³ abzulagern. Danach erfolgt eine neuerliche Haufwerksbeprobung.

Abgerechnet wird die ausgehobenen Kubatur.

Kalkulation, inkl. aller Nebenkosten.
Menge: 2500,000 m3

**01.06.027 Verwertung / Entsorgung von Aushubmassen**
Verwertung / Entsorgung von Aushubmassen

Aufnehmen, Transportieren und Verwertung / Entsorgung der in der vorstehenden Position ausgehobene Böden.
Die Böden sind aufgrund der Sulfatgehalte als AVV 170503* zu betrachten.

Kalkulation, inkl. aller Kosten für eine fachgrechte Verwertung / Entsorgung.
Menge: 2500,000 m3

**01.06.028 Stichleitung Regen- und Schmutzwassers abbrechen**
Stichleitung Regen- und Schmutzwassers abbrechen

Stichleitungen des Regen- und Schmutzwassers
bis 2,5m unter Gelände entfernen, inklusive aller erforderlichen Erd- und Abbrucharbeiten,
Verfüllarbeiten,  sowie das Verschließen der
Anschlussleitungen im nächsten Schacht.

Das System besitzt 6 Stück Schächte und
Medienleitungen DN 200 STZ.

Der beräumte Mediengraben ist erst nach der
schriftlichen Freigabe durch den AG zu verschließen.

Das Material ist fachgerecht auf
Nachweis zu entsorgen, inklusive aller
Nebenkosten.
Menge: 360,000 m

**01.06.029 Stichleitung Fernwärme abbrechen**
Stichleitung Fernwärme abbrechen

Medienausbildungen der Fernwärme 245 m DN 125 St (VL/RL) und 13 m DN 100 ST (VL/RL) mit Kamilit ummantelt (AVV 170603*)im Bereich der
Objekte entfernen, inklusive aller
erforderlichen Erd- und Abbrucharbeiten.
Das anfallende Material ist fachgerecht auf
Nachweis zu entsorgen, inklusive aller
Nebenkosten.
Die Medientrasse befindet sich bei 2 m unter Gok.
Abrechnung: m = lfd.m

Das Material ist fachgerecht auf
Nachweis zu entsorgen, inklusive aller
Nebenkosten.
Menge: 258,000 m

**01.06.030 Lieferung Verfüllmaterial / Auffüllen der Baugrube**
Lieferung Verfüllmaterial / Auffüllen der Baugrube

Anlieferung und Abkippen von nachfolgend aufgeführtem Verfüllmaterial, inkl. aller Nebenkosten.
Vorhandene Baugrube (Fundament- und
Kellerabbruch, Freiflächenabbruch)
mit geeignetem nichtbindigem Auffüllmaterial,
Bodenklasse 3-5 (mit UVP-Herkunftsnachweis und laut dem Bundesbodenschutzgesetz / BM 0
- kein Recyclingmaterial zulässig) lagenweise verfüllen und verdichten,
Die oberen 60cm sind so einzubringen, dass eine Versickerung des Oberflächenwassers möglich ist.
Die notwendigen Deklarationsanalysen sind
einzukalkulieren (Unterboden laut EBV).

Abgerechnet wird die Kubatur des
Kellers und der Fundamente, sowie Freiflächenbereiche.

Verfüllung der Baugrube bis 15cm unter
Geländeoberkante.
Menge: 5130,000 m3

**01.06.031 Erstellen von Siebanalysen für den Füllboden**
Erstellen einer Siebanalyse für den Füllboden

Zur Gewährleistung der Nachweisführung und Eignung des anzuliefernden Füllbodens ist im Vorfeld eine Siebanalyse (Korngrößenverteilung) laut DIN 18123 zu
erstellen und vorzulegen. Erfolgt dieses nicht, kann die Zurückweisung des Füllbodens durch den AG erfolgen.
Menge: 5,000 St

**01.06.032 Nachweis Verdichtung**
Nachweis Verdichtung

Zur Gewährleistung der Nachweisführung und Eignung des anzuliefernden Füllbodens ist nach dem Einbau der Verdichtungsnachweis zu
erbringen.
Generell ist die Eignung des Füllbodens vor der Anlieferung nachzuweisen.

Dazu sind 6 Stück Plattendruckversuche auszuführen.

Der zu erreichende Verdichtungsgrad beträgt 97% Proctordichte.

Kalkulation inklusive aller Nebenkosten.
Menge: 6,000 St

**01.06.033 Baustelle planieren**
Baustelle planieren

Grundstück komplett nach dem Abbruch
und dem Verfüllen als planebene
Flächen herstellen, planieren und
verdichten.
zulässige Abweichungen von der
Sollhöhe +/- 2cm.

Eine Erschwernis durch vorhandenen
Baumbestand (Randbereich) ist einzukalkulieren.
Menge: 6850,000 m2

USt %: 19,00

## Zusätzlicher Text
Bietererklärung

Mit nachstehender Unterschrift erklärt der Bieter,

(1) dass er alle Teile der Ausschreibungsunterlagen vorbehaltlos
anerkennt.

(2) dass er sich über die örtlichen Verhältnisse insbesondere den
Zustand der Baustelle, die Zufahrtswege und die Lager- und
Transportmöglichkeiten, unterrichtet hat.

(3) dass er Mitglied der

........................................................
Berufsgenossenschaft

(Mitgliedsnummer: ......................................)
ist und seine Sozialbeiträge und Steuern pünktlich entrichtet
hat.

(4) dass er von den zuständigen Behörden für die Ausführung der
ausgeschriebenen Arbeiten örtlich zugelassen ist.

.................................................

..................................................
(Anschrift und erforderliche Unterschrift)
